# Gymnasium Gröbenzell Erweiterung
Angebotsaufforderung (GAEB DA XML 3.2, DA83)
Projekt: 21-19LV
Währung: EUR
Vergabeart: Offenes Verfahren
Eröffnung: 11.04.2019 14:15:00
Ende der Zuschlagsfrist: 09.06.2019
Abgabeort: Landratsamt Landsberg am Lech
Ausführungsbeginn: 03.07.2019
Ausführungsende: 17.10.2019
Auftraggeber: Landkreis Fürstenfeldbruck, Münchner Straße 32, 82256 Fürstenfeldbruck; DV-Nummer: 316; Vergabenummer: 316
Erstellt mit: BECHMANN AVA 2023.80/ GXML Toolbox V3.3 R20210630, BECHMANN AVA 2023.80, 18.12.2025

## 316 Bodenbelagsarbeiten
Datum: 18.12.2025

*Hinweis: Allgemeine Vorschriften und Angaben*

*Hinweis: 1. Baustellenordnung*
1. Baustellenordnung

1.  Die Inhalte des Sicherheits- und Gesundheitsschutzplanes und der Unterlage für spätere Arbeiten sind umzusetzen.

2.  Der Auftragnehmer ist als Arbeitgeber oder Selbständiger im Sinne der Baustellenverordnung verpflichtet, die gesetzlichen Arbeitnehmerschutzbestimmungen einzuhalten.

3.  Werden Einrichtungen mitbenutzt, so sind diese auf offensichtliche Mängel zu prüfen. Vorhandene Mängel sind dem Koordinator mitzuteilen.

4.  Werden Einrichtungen, die dem Schutz der Arbeitnehmer dienen, aus arbeitstechnischen Gründen entfernt, so sind vom Unternehmen, das die Einrichtungen entfernt, entsprechend wirksame Schutzmaßnahmen zu ergreifen. Nach Beendigung der Arbeiten ist der ursprüngliche Zustand wiederherzustellen.

5.  Es ist strikt verboten, Maßnahmen/Einrichtungen, die zum Fernhalten von Unbefugten dienen, zu entfernen.

6.  Ergeben sich im Zuge des Bauablaufes Gefahren für Dritte, mit denen nicht gerechnet wurde, so sind entsprechende Maßnahmen im Einvernehmen mit dem Koordinator festzulegen.

7.  Sind Änderungen bzw. Erweiterungen gegenüber den Festlegungen des Sicherheits- und Gesundheitsschutzplanes bzw. der Unterlage für spätere Arbeiten erforderlich, so ist dies dem Koordinator vor Ausführung mitzuteilen.

8.  Die Arbeitnehmer sind mit der erforderlichen persönlichen Schutzausrüstung auszustatten. Dabei sind Schutzhelme (z.B. im Schwenkbereich des Kranes) Gehörschutz (z.B. in der Nähe von Abbruchhämmern) und filtrierende Halbmasken (Staubschutz) auch dann unentgeltlich bereitzuhalten und einzusetzen, wenn die Ursache für den Einsatz nicht durch eigene Arbeiten bedingt ist.

9.  Lagerungen haben derart zu erfolgen, dass daraus keine Gefährdung für die eigenen Arbeitnehmer und die Arbeitnehmer anderer Arbeitgeber bzw. von Selbständigen erfolgt.

10.  Jedes Unternehmen ist dafür verantwortlich, dass durch regelmäßiges Entfernen des von den eigenen Arbeiten herrührenden Abfalls die Ordnung auf der Baustelle aufrechterhalten wird.

11.  Im gesamten Gebäude ist das Rauchen dauerhaft untersagt. Ebenso ist der Konsum von Alkohol während der Arbeitszeit im Gebäude sowie im gesamten Baustellenbereich nicht gestattet. Die Durchführung von Arbeitspausen (Brotzeit,  mittags etc.) sowie Nahrungsaufnahme ist ebenfalls im Gebäude nicht möglich. Hierzu sind vom AN entsprechende Einrichtungen vorzusehen.

12.  Wird im Zuge der Ausführung ein gefährlicher Arbeitsstoff eingesetzt, so ist dies rechtzeitig vor dem Einsatz des Arbeitsstoffes dem Koordinator mitzuteilen, wenn daraus eine Gefahr (z. B. Explosion, Brand, gesundheitsschädliche Atmosphäre) für Arbeitnehmer anderer Arbeitgeber bzw. für Selbständige im Sinne der Baustellenverordnung entsteht.

13.  Kleingerüste wie Bockgerüste und Behelfsgerüste sind für die Dauer der eigenen Arbeiten ohne gesonderte Vergütung beizustellen.

13.  Die genannte Ansprechperson ist vom Auftragnehmer beauftragt, für die Weiterleitung der Informationen des Koordinators im Unternehmen zu sorgen.

14.  Die Ansprechperson nimmt nach Erfordernis an den Koordinationsbesprechungen teil.

15.  Für die anzubietenden Arbeiten ist vor der Ausführung eine Gefährdungsanalyse in schriftlicher Form vorzulegen und mit dem Sicherheitskoordinator und der Bauleitung zu besprechen. Daraus ist für den Bauablauf eine Arbeitsanweisung zu erstellen, die in schriftlicher Form vorliegen muss. Die Mitarbeiter sind entsprechend dieser Arbeitsanweisung einzuweisen und das eigene Aufsichtspersonal hat die Einhaltung der Arbeitsanweisung dauerhaft zu überwachen.

16.  Das Nichteinhalten der Baustellenordnung kann dazu führen, dass die betroffenen Personen bzw. Firmen von der Baustelle verwiesen werden. Die entsprechenden Regelungen der VOB kommen zur Anwendung.

17.  Jeder einzelne Handwerker, der auf der Baustelle eingesetzt wird, muss eine Verpflichtungserklärung nach dem Verpflichtungsgesetz unterzeichnen.

*Hinweis: 2. Baubeschreibung*
2. Baubeschreibung

Am Gymnasium Gröbenzell an der
Wildmoosstrasse 34 in 82194 Gröbenzell
werden folgende Baumaßnahmen durchgeführt:

Abbruch

Abbruch des bestehenden eingeschossigen Lehrerzimmerbereichs
(Baujahr ca. ca. 1982 und Erweiterung ca. 1997)
inkl. des darauf befindlichen Lüftungsgeräts der Bestandsaula
inkl. dazugehörige Freianlagen mit Fahrradparkplätzen,  Überdachungen
inkl. Bäumen, Pflaster- und Asphaltbelags etc.
Die Grundfläche des Lehrerzimmerbereichs beträgt ca. 330 m2
Der Lehrerzimmerbereich liegt im Norden des Schulgeländes.

Erweiterung Bauteil C

Es wird ein Erweiterungsbau auf der durch den Abbruch frei gewordenen Fläche im Norden mit zwei Geschossen und folgenden Kennwerten errichtet:

Geschossfläche ca. 2.600 m2
Grundfläche ca. 1.350 m2
Bruttorauminhalt ca. 10.200 m2

Raumprogramm der Erweiterung:

Erdgeschoss: EDV Räume, Putzraum, Lehrmittel Bücherei, Technikräume, Lehrerzimmer etc., WC-Kern, Freiarbeitsflächen
Obergeschoss: Chemie- und Biologieräume, Meditationsraum, WC-Kern, Putzraum / Lager  Dachterrasse als Freiarbeitsfläche und Fluchtweg aus Bestand

Die Erweiterung wird in nachhaltiger Hybridbauweise ausgeführt
und besteht aus zweigeschossigen Pultdachbaukörpern und
mit ein- und zweigeschossigen Flachdachbaukörpern
im Anschlussbereich an den Bestand.

Stichpunktartige Beschreibung der Bauweise der Erweiterung:

-Pfahlgründung
-Tragwerk aus Stahlbeton
(Bodenplatte, Decken, Stützen-, und Aussteifungswände )
-Dachbinder Brettschichtholz
-Gebäudehülle aus seriell vorgefertigten
Wand-, und Dachelementen in Holzständer- bzw. Holztafelbauweise
 mit Zellulosewärmedämmung
-Fassade aus senkrecht vorvergraute Holzschalung,
Teilflächen mit Fassadenbegrünung mit Rankhilfen
-Fenster-, und Verglasungsflächen Leichtmetall
-Profilblechdach mit vollflächiger Photovoltaikanlage
(Auslegung für gesamte Schule)
- Innenwände Leichtbauwände mit Gipskartonverkleidung
- Boden nach Erfordernis Fliesen, Kautschuk/ Linoleum und Kugelgarn
- Heizung Anbindung an Bestandsheizung (2 Gas-Brennwertkessel)
- Dezentrale Lüftung der Unterrichtsräume etc. mit Fassadengeräten
- Lüftung in Sanitäranlagen
- Neues Lüftungsgerät für Aula Bestand auf Flachdach der Erweiterung

Maßnahmen im Bestand

Die bestehende Schule wurde in mehreren Bauabschnitten errichtet und besteht aus folgenden Bauteilen:

-Bauteil A mit Fahrradhalle und Hausmeisterhaus Baujahr ca. 1982,
ca. 1997 (Erweiterung Lehrerzimmer)
ca. 2003 (Überdachung Pausenhalle),
ca. 2006 (Mittagsbetreuung)

-Bauteil B Baujahr ca. 1984 und ca. 2003 (Erweiterung nach Norden)

-Bautel V-Verwaltung Baujahr ca. 2013

Im Bestand werden neben durch den Erweiterungsbau bedingten Umbauten und Veränderungen folgende Maßnahmen durchgeführt:

-Bauteil A EG:
Umbau Bereich ehem. Biologieräume in Klassenzimmer
Umbau Chemieräume in Klassenzimmer
SMV – Umbau zu Lager
Sanitätsraum – Umbau zu SMV

-Bauteil A OG:
EDV - Umbau zu Klasse
Kartenraum - Umbau zu Fachschaft Sprachen
Kollegstufe - Umbau zu Klasse

-Bauteil B OG:
EDV Labor – Umbau zu Geographie Sammlung,
EDV - Umbau zu Klasse

-Hausmeisterhaus:
Austausch Fenster
Schallschutzwand etc. im Aussenbereich
Einbau einer Lüftungsanlage in den Schlafräumen

- Fahrradhaus und Garage Räumfahrzeug:
Umbau der zwischenzeitlich als Lager etc. genutzten Fahradhalle
Neubau einer Garage für das Räumfahrzeug.

*Hinweis: 3. Planunterlagen Angebot*
3. Planunterlagen Angebot

Folgende Anlagen sind Bestandteil der Ausschreibung
und sind den Ausschreibungsunterlagen im PDF Format beigefügt:

Pläne Architekt:

Bauzeitenterminplan Index 3
Lageplan Bauantrag 1_1000
Perspektiven

GG-A-ÜB-GP- Baustelleneinrichtung
GG-A-EW-GR- Erdgeschoss
GG-A-EW-GR-1. Obergeschoss
GG-A-EW-SN-Schnitte A-A; B-B; C-C; D-D; E-E
GG-A-EW-DT-06 Bodenaufbauten

*Hinweis: 4. Vertragstermine*
4. Vertragstermine

Die Arbeiten sind grundsätzlich gemäß VOB/B § 5 Abs. 2 Satz 2
12 Werktage nach schriftlicher Aufforderung durch die Bauleitung,
die im Auftrag des Auftraggebers den Leistungsbeginn abruft,
auszuführen (siehe hierzu BVB Besondere Vertragsbedingungen Formblatt 214 H).

Die Bodenbelagsarbeiten sind zwischen ca. zwischen August 2026 und November 2026 auszuführen.

Der beiliegende Bauzeitenplan dient lediglich zur Orientierung und stellt
keine Vertragstermine im Sinne der VOB / B § 5 (1) dar.

Die Arbeiten können nicht in einem Zug ausgeführt werden.

Es stehen für folgende Arbeiten jeweils maximal folgende Arbeitszeiträume (Montag bis Freitag) zur Verfügung.

- Bodenbelagsbeiten EG und OG inkl. Sockel25 Arbeitstage

-Sockel ergänzen nach Zargenmontage etc. 5 Arbeitstage

Alle notwendigen  An- und Abfahrt sind einzukalkulieren.

Die Personalkapazitäten sind den Erfordernissen des Bauzeitenplans anzupassen.

*Hinweis: 5. Besondere Technische Vertragsbedingungen*
5. Besondere Technische Vertragsbedingungen

Der Auftragnehmer (AN) hat die zur Erbringung der Leistungen erforderlichen Ausführungsunterlagen rechtzeitig vor Bedarf anzufordern. Die Unterlagen sind vom AN auf Vollständigkeit, Übereinstimmung, auch mit den örtlichen Maßen, rechtzeitig zu prüfen und eventuelle Unstimmigkeiten sofort anzuzeigen. Der Auftraggeber übernimmt keine Gewähr für die Richtigkeit  der in der Leistungsbeschreibung angegebenen Massen, hinsichtlich der Materiallieferungen und der Arbeitskapazitäten des AN.

Der AN hat Anspruch auf die kostenlose Überlassung von Ausführungsplänen im Dateiformat -pdf, die seine Leistungen betreffen.
Ausführungszeichnungen des AN, soweit erforderlich, sind rechtzeitig zur Freigabe durch den AG, vorzulegen und, soweit erforderlich, nach Korrektur anzupassen.

Nachstehende Leistungen sind vom Auftragnehmer zu erbringen.
Diese werden nicht besonders vergütet, sondern sind in die Einheitspreise einzurechnen,
sofern nicht in der nachfolgenden Leistungsbeschreibung Positionen hierfür vorgesehen sind.

Die Beseitigung des durch eigene Leistungen verursachten Bauschutts, einschl. Abfälle und Verpackungsmaterial einschl. Reinigen der Arbeits- und Aufenthaltsbereiche ist in die Baustelleneinrichtung einzurechnen.

*Hinweis: 6. Weitere allgemeine Vorbemerkungen*
6. Weitere allgemeine Vorbemerkungen

6.1 Urkalkulation
Auf Verlangen des Auftraggebers hat der Bieter/Auftragnehmer innerhalb von 7 Kalendertagen (ggf. sogar noch vor Auftragserteilung) seine Urkalkulation in einem doppelt verschlossenen Umschlag beim Auftraggeber abzugeben. Der innere Umschlag ist mit dem Hinweis „Urkalkulation – nicht öffnen“ zu versehen.
Die Öffnung der Urkalkulation darf nur gemeinsam, d.h. in Anwesenheit von Auftraggeber und Auftragnehmer, erfolgen (Ausnahme: die ausdrückliche Zustimmung des Auftragnehmers, dass der Auftraggeber die Öffnung alleine vornehmen darf).

6.2 Bauablaufplan und Ausführungsfristen
Bauablaufplanung:
siehe Terminplanung / Ausführungsfristen

Innerhalb von 10 Tagen nach Auftragserteilung ist vom Auftragnehmer auf Basis des Projektterminplanes (Architekt) ein detaillierter Terminplan der eigenen Leistung vorzulegen. Die terminliche Abwicklung und zeitliche Kontrolle der Baudurchführung erfolgt mittels aufgestellten Balkenplänen und Terminlisten. Der Auftragnehmer erkennt diese Steuerung als verbindlich an. Er ist verpflichtet, auf Anforderung unverzüglich alle Angaben zu machen, die zur Steuerung des Projektes erforderlich sind (z.B. Dauer von Vorgängen, Abhängigkeiten, geplante bzw. vorhandene Kapazitäten).

6.3 Arbeitszeiten
Die vertragliche Leistung darf auf der Baustelle nur werktäglich zu den Regelarbeitszeiten ausgeführt werden. Ausnahme nur in Abstimmung mit dem Auftraggeber. Die Regelarbeitszeit wurde festgelegt von Montag bis Freitag von 7:00 Uhr bis 20:00 Uhr und Samstag 07.00 Uhr - 18.00 Uhr. Ganztägig an Sonn- und gesetzlichen Feiertagen im Bundesland Bayern, sowie werktags in der Zeit von 20:00 Uhr bis 7:00 Uhr sind Bauarbeiten nicht erlaubt. Die Anforderungen gem. 32.BImSchV sind einzuhalten. Behördliche Genehmigungen für darüber hinausgehende Arbeitszeiten sind Sache des Auftragnehmers, die Kosten hierfür hat der Auftragnehmer zu tragen. Ausgenommen hiervon sind Maßnahmen, die vom Auftraggeber angeordnet werden, um die vertraglichen Fristen zu beschleunigen.

6.4 Immissionen (Lärm, Staub, Erschütterungen usw.)
Die allgemein gültigen Vorschriften bzgl. Lärmschutz bzw. Lärmbelästigung der Anlieger sind vom AN eigenverantwortlich einzuhalten (Anforderungen des BIMSCHG, Allgemeine Verwaltungsvorschrift gegen Baulärm und Geräuschimmission und die zusätzlichen landesrechtlichen Vorschriften).
Auf der Baustelle dürfen ausschließlich Geräte betrieben werden, die mind. dem Stand der Technik entsprechen und im Vergleich als besonders "lärmarm" eingestuft werden, z.B. durch RAL UZ 53. Die Vorgaben der Geräte- und Maschinenlärmverordnung hinsichtlich der Beschaffenheit sind zu beachten. Zu beachten ist die 'Allgemeine Verwaltungsvorschrift zum Schutz gegen Baulärm - Geräuschimmissionen' vom 19.08.1970 (Beil. zum BAnz. Nr. 160 (AVVV Baulärm) sowie andere bundes- und landesrechtliche Emissionsschutz- regelungen. Für das Bauvorhaben gilt das Bayerische Immissionsschutzgesetz –
 BayImSchG -(BayRS 2129-1-1 - UG) in der jeweils aktuellsten Fassung. Des Weiteren hat der Auftragnehmer bei der Durchführung der Bauarbeiten dafür Sorge zu tragen, dass Beeinträchtigungen für alle Anlieger auf das unumgängliche Mindestmaß reduziert werden. Weitergehende öffentlich- rechtliche Auflagen sind vom Auftragnehmer einzuhalten.

Die Entscheidung über die einzusetzenden Geräte trifft der AN, unabhängig von möglichen entsprechenden Hinweisen unter den einzelnen OZ in Hinblick auf die geforderten Leistungen, eigenverantwortlich.
Eine Staubentwicklung während der Arbeiten, insbesondere beim Beladen und Transportieren, und auch eine Ausbreitung des Staubs auf unbelastete Arbeitsbereiche ist vom AN durch wirkungsvolle Maßnahmen zu unterbinden. Die gesetzlichen Vorgaben sind einzuhalten. Insbesondere sind die Vorgaben der TRGS 559 „Mineralische Stäube“ strikt einzuhalten. Maschinen und Geräte sind mit einer wirksamen Absaugung zu versehen, Stäube sind an der Entstehungsstelle möglichst vollständig zu erfassen und gefahrlos zu entsorgen. Die Ausbreitung des Staubs auf unbelastete Arbeitsbereiche ist, soweit technisch möglich, zu verhindern. Ablagerungen sind zu vermeiden. Zur Beseitigung werden Feucht- und Nassverfahren oder saugende Verfahren durchgeführt (dies gilt auch für die Prozesse der Baureinigung). Die Einrichtungen zum Abscheiden / Erfassen von Stäuben müssen dem Stand der Technik entsprechen (z.B. Sauger mit Filterkategorie mindestens M). Die Einrichtungen sind regelmäßig zu warten und zu prüfen.

6.5 Verkehrsordnung/-führung
Es wird darauf hingewiesen, dass um das Baugrundstück keine Parkplätze zur Verfügung gestellt werden können. Das Grundstück ist über die Wildmoosstraße erreichbar. Der AN hat sich über die mögliche Verkehrsführung sowie die örtlichen Begebenheiten (z.B. Breite der Zufahrtsstraßen) zu informieren.
Dies ist bei der Terminabwicklung und Kalkulation zu berücksichtigen. Die Verkehrsbedürfnisse und Eigentumsrechte der Anwohner sind angemessen zu berücksichtigen! Die Parkmöglichkeiten auf dem Baugrundstück sind gem. Baustelleneinrichtungsplan geregelt und werden je nach Baufortschritt von der örtlichen Bauleitung festgelegt.

6.6 Verbot Audiogeräte
Die Nutzung von Audiogeräten auf der Baustelle ist untersagt. Der Auftrag- nehmer hat seine Mitarbeiter dahingehend zu unterrichten.

6.7 Alkohol-, Rauch- und Drogenverbot:
Auf der Baustelle herrscht innerhalb des Bauzauns grundsätzlich Alkohol- und Rauchverbot (u.a. vorbeugender Brandschutz). Der Auftragnehmer hat Personen, bei denen der begründete Verdacht auf Alkohol und Drogeneinfluss besteht, unverzüglich von der Baustelle zu entfernen. Der Bauherr behält sich vor, solchen Personen dauerhaft Baustellenverbot zu erteilen.

6.8 Ausführungsunterlagen
Der AG hat für das Projekt ein Projekt-Kommunikationssystem (PKS) zum Austausch von Plänen und Dokumenten eingerichtet. Die Nutzung des PKS ist verbindlich und erfolgt kostenlos. Die Planverteilung erfolgt digital durch den Objektplaner über dieses vom AG gestellte PKS. Bei der Erstellung von Plänen und anderen projektrelevanten Unterlagen in das PKS wird eine Email mit dem entsprechenden Link auf das PKS versendet. Alle Planzeichnungen und Unterlagen sind dann vom AN selbständig vom Server herunterzuladen. Zusätzlich verpflichtet sich der AN arbeitstäglich den Projektraum auf neu eingestellte Dokumente und Pläne zu prüfen (Holschuld).
Paus- und Kopierkosten - bzw. Planvervielfältigungskosten jedweder Art - werden bis einschließlich dem sechsten Planindex nicht vergütet. Für die Angebotskalkulation ist seitens des AN davon auszugehen, dass die Kosten für bis zu sechs Planindizes ohne weitere Vergütung durch den AN zu tragen sind. Wird die angegebene Zahl der Indizes von sechs überschritten, übernimmt der AG die Paus- und Kopierkosten für alle nachfolgenden Indizes für bis zu zwei Abzüge pro Planzeichnung.

6.9 Werkstattzeichnungen
Sind durch den Auftragnehmer Ausführungs-, Werkstatt- und/oder Montage- zeichnungen zu erstellen, so hat dies in ausreichendem Vorlauf entsprechend Terminplan und unter Berücksichtigung der Lieferfristen zu geschehen. Es dürfen nur vom Planer geprüfte und freigegebene Werkstattzeichnungen für die Ausführung verwendet werden. Für die Prüfung durch den Planer ist ein Zeitraum von zwei Wochen einzuplanen.
Die Werkstattzeichnungen sind, zur Prüfung durch den Planer, durch den AN in das PKS hochzuladen und abzulegen (Bringschuld). Für jede einzustellende CAD-Datei ist eine vorgegebene Planmaske (Plancodierung, Titel, Indexdatum usw.) auszufüllen (Bringschuld).
Die Beteiligten sind von der Planeinstellung per Email zu benachrichtigen (Auswahlmöglichkeit im PKS hinterlegt). Die auszutauschenden CAD-Dateiformate (pdf, dwg usw.), der zu verwendende Plankopf sowie die Plancodierung und Vergabe von Planstatik werden vom AG vorgegeben.
Als Versandtermin gilt der Einstelltermin in das PKS. Der AG behält sich vor, nur Dokumente die über das PKS-System laufen, als gültig anzuerkennen.
Der Prüflauf der W+M Planung erfolgt über das PKS. Der Letztstand nach Freigabe ist den Planern digital mittels des PKS zu übergeben. Zudem ist ein Satz der freigegebenen Werkstattzeichnungen 2-fach in Papierform bei der Objektüberwachung abzugeben.
Die Anmeldung zum PKS erfolgt per Internet-Browser mit einem Benutzernamen und einem Passwort. Dem AG ist dazu mindestens eine berechtigte Person mit Vor- und Nachnamen, sowie die Email-Adresse zu benennen (i.d.R Kontaktdaten des Projektleiters).
Der AN hat sich in die Nutzung und Handhabung des PKS einzuarbeiten.
Anleitungen zum Einstellen und Verteilen von Unterlagen stehen im Werkzeug- kasten "Hilfe" zur Verfügung. Eine Benutzereinweisung erfolgt im Fall einer Auftragserteilung umgehend. Der Zeitaufwand für Schulung/ Einweisung kann vom AN nicht in Rechnung gestellt werden.
Hinweis:
Im techn. Aufklärungsgespräch wird ein Formblatt PKS an den jeweiligen Bieter verteilt, in welchem die relevanten Informationen wie Ansprechpartner, Kontaktdaten etc. vom Bieter angegeben werden müssen.
Der Bauherr hat für das Projekt den Projektraum DPR GmbH gewählt. Bei allen Fragen zum Projektraum kann sich der AN an den Support wenden.

Kontaktdaten:
DPR GmbH
Dillinger Str. 8
89415 Lauingen

T +49 9072 99 150 25
F +49 9072 99 150 24
www.digitalerprojektraum.de

6.10 Ausführungsbedingungen
Ohne dass dies gesondert in den Leistungsbeschreibungen erwähnt wird, gehören auch folgende Leistungen zum Vertragsumfang des Auftragnehmers, ohne dass dieser hierfür eine besondere Vergütung erhält:
- Die Einholung ggf. erforderlicher öffentlich-rechtlicher Genehmigungen, außer der Baugenehmigung, soweit diese zur Ausführung der vertraglichen Leistungen erforderlich sind,
- Die Einholung aller erforderlichen Genehmigungen für die Inanspruchnahme öffentlichen Verkehrsraumes sowie privater Flächen, die nicht zum Baugrundstück zählen.
- Durch die Nutzung beschädigtes Fremdeigentum wird vom Auftragnehmer in direkter Abstimmung mit dem Geschädigten wiederhergestellt. Der Auftragnehmer stellt den Auftraggeber von allen Forderungen frei, die Dritte gegen den Auftraggeber aufgrund von Handlungen des Auftragnehmers erheben.
- Abstecken von Hauptachsen sofern für seine Arbeiten notwendig.
- Anlegen von ausreichenden Höhenpunkten und Meterrissen sofern für seine Arbeiten notwendig.
- Anlegen notwendiger Fluchten und Lot-Punkte sofern für seine Arbeiten notwendig.

6.11 Fachbauleiter und Aufsichtsführender
Der Auftragnehmer verpflichtet sich, einen Fachbauleiter zu benennen, der als Entscheidungsbefugter für die Gesamtkoordination aller übertragenen Leistungen als Ansprechpartner für den Auftraggeber eingesetzt wird. Dieser Fachbauleiter hat, wenn Arbeiten des Auftragnehmers ausgeführt werden, ständig vor Ort anwesend zu sein. Dabei muss er eine vorschriftsmäßige Durchführung der Arbeiten bezüglich Arbeitssicherheit gewährleisten. Der Bauleiter und eventuelle Vertreter müssen der deutschen Sprache mächtig sein. Die Bauarbeiten müssen von immer anwesenden, weisungsbefugten Personen beaufsichtigt werden (Aufsichtsführende).
Vor Aufnahme der Arbeiten ist der Auftraggeber--Bauleitung der Name des Bauleiters sowie des Stellvertreters schriftlich mitzuteilen. Die Qualifikation des Bauleiters ist dem Auftraggeber auf Verlangen in einem fachlichen Gespräch nachzuweisen. Ein Auswechseln des verantwortlichen Bauleiters ist nur in begründeten Fällen nach schriftlicher Antragstellung durch den Auftrag- nehmer mit Genehmigung des Auftraggebers möglich.

6.12 Mitarbeiter des Auftragnehmers
Alle Mitarbeiter, die für den Auftragnehmer auf der Baustelle tätig sind, müssen eigenverantwortlich in die Sicherheitsvorschriften bzw. Unfallverhütungs- vorschriften eingewiesen werden (VOB/B §4 (2). Der Auftragnehmer hat den entsprechenden Nachweis vor den Ausführungsarbeiten der Auftraggeber- Bauleitung vorzulegen.

6.13 Grundpflicht (,,Sowiesopflicht‘‘) des Auftragnehmers nach ArbSchG
Vor Beginn der Arbeiten hat der Unternehmer eine arbeitsplatz- und tätigkeitsbezogene Gefährdungsbeurteilung zu erstellen und basierend darauf seine Beschäftigen entsprechend zu unterweisen (vgl. DGUV Vorschrift 1 (ehem. BGV A1) §3 sowie ArbSchG §5). Die Gefährdungsbeurteilungen und Unterweisungsnachweise sind der Objektüberwachung/Bauleitung und dem Koordinator nach BaustellV schriftlich (mind. 2 Wochen vor Arbeitsbeginn auf der Baustelle) bekanntzugeben.

6.14 Baubesprechungen
Baustellenbesprechungen finden nach Absprache wöchentlich in regel- mäßigem Turnus statt. Die Zeiten werden angegeben. Der AN hat hierzu während seines Ausführungszeitraumes einen bevollmächtigten Bauleiter zu entsenden. Die Teilnahme ist verpflichtend. Von den Baustellen- besprechungen werden durchlaufend nummerierte Baubesprechungs- protokolle angefertigt und dem Auftragnehmer ausgehändigt. Der Auftrag- nehmer hat den lückenlosen Eingang der Protokolle verantwortlich zu prüfen und den Nichterhalt des Protokolls spätestens 5 Werktage nach der jeweiligen Besprechung schriftlich anzuzeigen. Die im Baubesprechungsprotokoll festgelegten Termine gelten als schriftlicher Leistungsabruf von vertraglich geschuldeten Leistungen.

6.15 Illegale Beschäftigung von Arbeitskräften
Bei illegaler Beschäftigung von Arbeitskräften kann der Auftraggeber den Vertrag fristlos kündigen. Weitergehende Schadensersatzforderungen bleiben vorbehalten.

6.16 Firmenangehörige
Der Auftragnehmer einschließlich seiner Nachunternehmer hat sicherzustellen, dass die jeweils auf der Baustelle eingesetzten Arbeitnehmer sich jederzeit als Firmenangehörige ausweisen können. Der Auftraggeber behält sich vor, durch seine bevollmächtigen Vertreter Stichproben zur Einhaltung dieser Maßnahme auf der Baustelle durchzuführen.

6.17 Zusätzliche Sicherheitsbestimmungen
Der AG hat einen Koordinator nach der Verordnung über Sicherheit und Gesundheitsschutz auf Baustellen (BaustellV) bestellt (§ 4 BaustellV). Der vom AG bestellte Koordinator wird durch laufende Kontrollen die Einhaltung der Sicherheits- und Gesundheitsschutzpläne überwachen und die Aufgaben nach der BaustellV wahrnehmen. Ferner wird der Koordinator durch regel- mäßige Begehungen der Baustelle die sicherheitstechnischen Einrichtungen und Schutzmaßnahmen des AN überprüfen. Soweit der Koordinator sicherheitstechnische Mängel auf der Baustelle feststellt, wird er an AN und AG in schriftlichen Berichten und / oder mündlicher Form unterrichten.
Den Weisungen des vom Auftraggeber zu benennenden SIGE-Koordinators und Bauleiters ist Folge zu leisten. Ausführungen von Schutz- und Sicherheitsmaßnahmen auf deren Veranlassung sind Nebenleistungen (vgl. VOB/C DIN 18299, Ziff. 4.1.4). Die Verantwortung des Auftragnehmers wird hierdurch nicht eingeschränkt.
Sämtliche Forderungen der SiGe-Baustellenordnung und Vorgaben der SiGe-Koordination sind einzuhalten und werden Vertragsbestandteil. Dem AN steht es jedoch frei das entsprechende Schutzziel durch andere gleichwertige Maßnahmen als die vom SiGeKo vorgeschlagenen zu erreichen. Die Beweislast der Gleichwertigkeit obliegt dem AN.
Der AN hat für den Koordinator nach der BaustellV einen Ansprechpartner zu benennen, der für die Erfüllung der erforderlichen Maßnahmen - auch von eventuellen Nachunternehmern - verantwortlich ist.
Der AN ist verpflichtet, die aktuelle Baustellenverordnung (BaustellV) einzuhalten und die eingesetzten Mitarbeiter in den auf der Baustelle bei der Bauleitung ausliegenden SIGE-Plan (Sicherheits- und Gesundheitsschutzplan)
einweisen zu lassen.
Der AN hat dem Koordinator den Beginn gefährlicher Arbeiten nach Anhang 2 der BauStellV (z. B. Gerüststellungen) vorher rechtzeitig anzuzeigen und die erforderlichen Unterlagen sofern nicht bereits in der Gefährdungsanalyse erbracht hinsichtlich Sicherheitstechnischer Belange zu übergeben. Die Verantwortlichkeit des AN für die Erfüllung seiner Arbeitsschutzpflichten bleibt unberührt (§5 Abs. 3 BaustellV).
Der Auftragnehmer hat bei der Planung der Baustelleneinrichtung und des Gerätes – unabhängig von der Einhaltung der festgelegten Immissionswerte gemäß aktuell geltender Bestimmungen – die schalltechnisch günstigsten Standorte und die nach dem Stand der Technik lärmärmsten Bauverfahren und Geräte zu berücksichtigen.

6.18 Baustelleneinrichtung
Auf dem Baugelände werden Flächen für die Materiallagerung und Bürocontainer (soweit möglich) ausgewiesen. Die Einrichtung, Unterhaltung und Beseitigung der Anlagen ist Sache des Auftragnehmers. Lagerflächen sind nur innerhalb des Bauzauns zulässig. Die im Umkreis der Baustelle vorhandenen privaten Stellflächen von Anwohnern dürfen nicht mit benutzt werden.
Das Aufstellen von Wohncontainern oder Wohnmöglichkeiten für auswärtige Arbeitskräfte oder Gastarbeiter wird nicht gestattet. Ebenso ist der Aufenthalt von Arbeitskräften in den Containern außerhalb der Arbeitszeit untersagt. Die Lager- und Arbeitsplätze des Auftragnehmers sind so einzuplanen, dass für Folgegewerke keine Behinderungen auftreten können. Treten für Folgegewerke Behinderungen auf, die der Auftragnehmer bei der Aufstellung seiner Baustelleneinrichtung hätte erkennen müssen, so ist das Umsetzen der entsprechenden Teile der Baustelleneinrichtung durch die Vertragspreise abgegolten. Der Auftragnehmer hat 1 Woche vor Aufnahme der Arbeiten auf der Baustelle mit der örtlichen Bauleitung und den anderen auf der Baustelle tätigen Auftragnehmern die Baustelleneinrichtung abzustimmen.

6.19 Firmenschilder
Das Anbringen von Firmenschildern auf der Baustelle ist grundsätzlich nicht gestattet und muss vorab mit der Fachbauleitung besprochen werden.

6.20 Besichtigung von Baustellen
Die Besichtigung von Baustellen durch Dritte bedarf der vorherigen Zustimmung des Auftraggebers.

6.21 Umlagen
Baustrom / Bauwasser / Abwasser / Baustelleneinrichtung:
Entnahmestellen für Baustrom und Bauwasser sowie ein Übergabepunkt für einen Kanalanschluss werden vom Auftraggeber in ausreichender Anzahl zur Verfügung gestellt.
Die damit einhergehenden Verbrauchskosten für Strom, Wasser und Abwasser übernimmt der AG. Eine Umlage fällt somit für den Auftragnehmer nicht an.
WC-Einrichtungen:
Der Bieter/Auftragnehmer hat für sein Personal während der gesamten Dauer seiner Leistungserbringung ausreichend dimensionierte Sanitäranlagen bereit zu stellen und diese laufend zu reinigen sowie mit Verbrauchsmitteln zu bestücken (siehe auch den Text der Leistungsbeschreibung).

6.22 Bauwesen- und Feuerversicherung
Der Auftraggeber schließt für die Dauer der Bauzeit für die Baumaßnahme eine Bauwesen- und Feuerversicherung ab. Hierfür erfolgt keine Umlage auf die Auftragnehmer/Firmen. Die Selbstbeteiligung beträgt 250 EURO je Schadensfall.

6.23 Bauunterhaltsreinigung
Das Beseitigen aller Verunreinigungen durch die Arbeiten des Auftragnehmers (Abfälle, Bauschutt und dergleichen) gemäß VOB umfasst das Aufnehmen und das vollständige und ordnungsgemäße Beseitigen. Dies hat mindestens 1x täglich zu erfolgen. Für die ordnungsgemäße Schuttbeseitigung und Baureinigung ist der Auftragnehmer beweispflichtig. Nach Beendigung der Vertragsleistung sind sowohl die Lager- und Arbeitsplätze als auch die Baustelle selbst zu räumen und in einem ordnungsgemäßen Zustand zu versetzen.
Falls der Auftragnehmer dieser Verpflichtung trotz Aufforderung nicht nachkommt, ist der Arbeitgeber berechtigt, die Beseitigung selbst vorzunehmen bzw. durchführen zu lassen und dem Auftragnehmer die entstandenen Kosten in Abzug zu bringen. Die Entsorgung/Verwertung hat nach den Vorgaben der Abfallwirtschaftssatzung der zuständigen Gemeinde/Stadt/Landkreis und des Kreislaufwirtschafts- und Abfallbeseitigungsgesetzes zu erfolgen.

6.24 Haftpflichtversicherung
Der AN ist verpflichtet, Risiken incl. der aus §10 Abs. 2, Nr. 2 VOB/B, insbesondere im Rahmen einer Betriebshaftpflichtversicherung zu nachfolgenden Mindestbeträgen je Schadensereignis zu versichern:
Personen-, Sach- und Vermögensschäden pauschal 1.500.000 € mindestens 2-fach maximiert (per annum), Bearbeitungsschäden pauschal 50.000 € mindestens 2-fach maximiert (per annum).

6.25 Verlangen der förmlichen Abnahme
Der AG verlangt die förmliche Abnahme ab einer Auftragssumme von 10.000 € (ohne Umsatzsteuer).

6.26 Übergabebedingungen
Nach Fertigstellung seiner Leistungen und bei Abnahme hat der Auftragnehmer folgende Unterlagen zu übergeben:
- Prüfatteste, Abnahmebescheinigungen etc., von staatlichen und hierfür besonders bestimmten Stellen insbesondere Abnahmebescheinigungen von Prüfsachverständigen, von Sachverständigen oder von Sachkundigen für diejenigen Anlagen, die einer solchen Abnahme bedürfen
- Revisionspläne/Bestandspläne
- Bedienungs- und Pflegeanleitungen und Handbücher für alle technischen Anlagen
- vertraglich vereinbarte Nachweise über bestimmte Eigenschaften von Baustoffen etc.
- Fachunternehmererklärung/Konformitätserklärung
- Fachbauleitererklärung
Alle oben genannten Unterlagen werden schriftlich in 2-facher Ausfertigung auf Papier sowie 1-fach digital (PDF-Format) ausgeliefert. Rechtzeitige und ausreichende Einweisung des Bedienungspersonals des Auftraggebers in die Bedienung aller technischen Anlagen ist durch den Auftragnehmer zu gewährleisten und gilt als Abnahmevoraussetzung. Soweit diese Einweisung nicht bis zur Abnahme erfolgt ist, stellt der Auftragnehmer bis zur Einweisung das erforderliche Personal für die Bedienung der technischen Anlagen selbst.

6.27 Abrechnung
Alle Rechnungen sind mit folgender Rechnungsadresse zu versehen:
Rechnungen sind im Original zu adressieren an:
Landratsamt Fürstenfeldbruck
Kreiseigener Hoch- und Tiefbau
Herr Neuhauß
Münchner Straße 32
82256 Fürstenfeldbruck
und über ein vom Landratsamt Fürstenfeldbruck zu benennendes Ingenieurbüro einzureichen.
Die Rechnungen sind zusätzlich digital ohne Anlagen zu versenden an:
- das Landratsamt Fürstenfeldbruck, Kreiseigener Hoch- und Tiefbau
- ein durch das Landratsamt Fürstenfeldbruck zu benennendes Projektsteuerungsbüro
Beginn der Frist zur Rechnungsprüfung ist der Eingang der Originalrechnung mit Anlagen beim Ingenieurbüro. Für den Fall, dass keine gültige Freistellungsbescheinigung für eine Schlusszahlung vorliegt, gilt als Tag der Schlusszahlung die Zahlung an den AN, nicht die Zahlung an das Finanzamt. Die Mitteilung nach § 16 Abs. 3 Nr. 2 VOB/B ist daher nach der Zahlung an den AN zu machen und gemeinsam mit der Unterrichtung über die Höhe des Steuerabzugs dem AN zu übersenden.

6.28 Baustoffe/Unbedenklichkeit
Das Bauwerk muss derart ausgeführt werden, dass die Hygiene und die Gesundheit der Bauarbeiter, Mieter und Personal, insbesondere durch folgende Einwirkungen nicht gefährdet werden:
- Vorhandensein gefährlicher Teilchen oder Gase in der Luft,
- Freisetzen giftiger und geruchsintensiver Gase,
- Emissionen gefährlicher Strahlung,
- Wasser- oder Bodenverunreinigungen bzw. –vergiftung,
- Einbau von Gefahrstoffen und solcher Materialien, die mit Gefahrstoffen behaftet sind,
- Feuchtigkeitsansammlung in Bauteilen u. Oberflächen von Bauteilen u. Innenräumen,
- die Verwendung umweltgefährdender Inhaltsstoffe sind dem Bauleiter und Koordinator, - nach Baustellenverordnung („SiGeKo“) rechtzeitig anzukündigen und mit ihnen abzustimmen.
Der Auftragnehmer hat sicherzustellen, dass nur zugelassene Baustoffe verwendet werden, die u.a. kein PCP, PCB, Formaldehyd, keine Dioxine, asbesthaltige oder krebsverdächtige Stoffe enthalten.

6.29 Bautagesberichte
Vom Auftragnehmer sind Bautagesberichte anzufertigen und der Fachbauleitung täglich vorzulegen, ein Durchschlag ist dem Objektüberwachenden zur Verfügung zu stellen. Sie müssen alle Angaben enthalten, die für die Ausführung und Abrechnung des Auftrages von Bedeutung sein können. Dies sind insbesondere:
- Wetter, Temperaturen,
- Zahl und Art der auf der Baustelle beschäftigten Arbeitskräfte,
- Zahl und Art der eingesetzten Großgeräte sowie deren Zu- und Abgang,
- Anlieferung von Hauptbaustoffen,
- Art, Umfang und Ort der geleisteten Arbeiten mit den wesentlichen Angaben über den Baufortschritt (Beginn und Ende von Leistungen größeren Umfanges, Betonierungszeiten und dergleichen),
- Behinderung und Unterbrechung der Ausführung mit Angabe der Gründe,
- Arbeitseinstellung mit Angabe der Gründe,
- Unfälle und sonstige wichtige Vorkommnisse.
Diese Aufzeichnungen entbinden den AN nicht von seiner Verpflichtung zur Einhaltung der Schriftform nach den Bestimmungen der VOB/B. In diesen Fällen sind jedenfalls gesonderte Schreiben an den AG erforderlich.

6.30 Haftung (zu VOB/B §4 Abs.5)
Über die Bestimmungen des §4 Abs. 5 VOB/B hinaus übernimmt der AG keine Haftung für auf der Baustelle gelagerte Materialien des AN.

6.31 Rechtswahl
Für sämtliche Rechte und Pflichten aus diesem Vertrag gilt das Recht der Bundesrepublik Deutschland unter Ausschluss des Kollisionsrechts wie auch unter Ausschluss der Übereinkommen der Vereinten Nationen über Verträge über den internationalen Warenkauf.

6.32 Gerichtsstand
Streitigkeiten entscheiden die ordentlichen Gerichte. Als Gerichtsstand wird ausschließlich Fürstenfeldbruck vereinbart.

### Bereich 01 Bodenbelagsarbeiten

#### Titel 01.01 Baustelleneinrichtung

**01.01.1 Baustelle einrichten**
Einrichten der Baustelle, Vorhalten der Baustelleneinrichtung und Räumen der Baustelle für sämtliche in der Leistungsbeschreibung aufgeführten Leistungen.

Die Versorgung der Baustelle mit Strom, Wasser, Abwasser und Baustellen WC erfolgt durch den Rohbauunternehmer.
Die Abrechnung der Kosten für Baustrom und Bauwasser und Baustellen WC erfolgt entsprechend der Vorbemerkungen.

Die Belange des Sicherheits- und Gesundheitsschutzes entsprechend einschlägiger Vorschriften sind zu beachten, insbesondere sind alle erforderlichen Maßnahmen diesbezüglich mit einzukalkulieren.

Ein Kran bzw. etwaige Hebevorrichtungen/Aufzug
stehen bauseits nicht zur Verfügung und sind entsprechend einzukalkulieren.

Es werden keine Aufenthalts- und Lagerräume gemäß VOB / C zur Verfügung gestellt. Dies ist in die Position einzukalkulieren.
Menge: 1,000 psch

**01.01.2 Oberflächenschutz Abdeckkarton - Kautschukbelag**
Schutz der fertig verlegten Bodenflächen mit Kautschukbelag mit Tetrapack-Abdeckkarton, beidseitig mit PE beschichtet, untereinander mit Klebeband verbunden.
Verlegen und nach Aufforderung ausbauen und wieder entrsorgen
Menge: 590,000 m²

**01.01.3 Oberflächenschutz Lagesicherung - Kautschukbelag**
Ränder des vorbeschriebenen Abdeckkarton auf Untergrund mit Klebeband bis zum Wandanschluss lagesicher verkleben.
Einbauen und nach Aufforderung ausbauen und wieder entrsorgen
Menge: 300,000 m

**01.01.4 Oberflächenschutz - Teppich**
Schutz der fertig verlegten Bodenflächen mit Kugelgarn mit selbstklebender transparetnter Folie
in Laufwegen, Fluren etc. in Streifen
in einer Breite von ca. 1-2 m
nach Angabe der Bauleitung verlegen un dnach Aufforderung wieder ausbauen und Entsorgen
Menge: 400,000 m²

**01.01.5 CM Messungen**
CM Messungen
Abrechnung pro Stück Messung
CM Messungen die zu der Feststellung der Belegreife
zusätzlich zu den Messungen
gemäß DIN 18365 4.1.6 (Nebenleistungen)
erforderlich sind
Menge: 3,000 St

#### Titel 01.02 Vorarbeiten

**01.02.1 Schleifen**
Untergrund aus neu verlegten Zementheizestrichen anschleifen zum Entfernen harter oder weicher labiler Trennschichten, soweit möglich (Reinigungsschliff).
Absaugen mit Industriestaubsauger.
Menge: 1665,000 m²

**01.02.2 Schließen von Schwind- und Arbeitsfugen**
Fachgerechtes Schließen von Schwind-, Arbeitsfugen und Rissen im Untergrund mit einem 2-K-Spezialharz, einschließlich Einschneiden, Säubern und Einlegen von Wellenverbindern, und anschließendem Abstreuen mit geeignetem Quarzsand, Verarbeitung gemäß Herstellerangaben. Überschüssigen Quarzsand nach Aushärtung absaugen.

'.............................'

angebotenes Fabrikat und Typ
Menge: 300,000 m

**01.02.3 Vorstrich/Grundierung**
Unterboden reinigen, absaugen und mit einer lösemittelfreien, emissionsarmen Dispersions-Spezialgrundierung als Haftbrücke vorstreichen.
kompatibel mit dem vom AN gewählten Systemaufbau (Grundierung, Spachtelungen, Kleber etc.)

'.............................'

angebotenes Fabrikat und Typ
Menge: 1665,000 m²

**01.02.4 Anspachteln Übergänge**
Übergänge bis 10 mm ausgleichen mit einer zementären, standfesten, emissionsarmen und caseinfreien Spachtelmasse, sowie nachfolgendes Vorstreichen zur Erzielung der Haftung nachfolgender Spachtelschichten mit einer lösemittelfreien, emissionsarmen Dispersions-Spezial-Grundierung
Spachtelmasse
kompatibel mit dem vom AN gewählten Systemaufbau (Grundierung, Spachtelungen, Kleber etc.)

'.............................'

angebotenes Fabrikat und Typ
Dispersions-Spezial-Grundierung

'.............................'

angebotenes Fabrikat und Typ
Menge: 50,000 m²

**01.02.5 Spachteln im Rakelverfahren 3 mm**
Ganzflächiges Spachteln des Untergrundes mit einer stuhlrollengeeigneten, zementären, selbstverlaufenden, emissionsarmen und caseinfreien Spachtelmasse in der Rakeltechnik
kompatibel mit dem vom AN gewählten
Systemaufbau (Grundierung, Spachtelungen, Kleber etc.)

'.............................'

angebotenes Fabrikat und Typ

Schichtdicke im Mittel 3 mm
Entlüften der frisch eingebrachten Spachtelschicht mit einer Stachelwalze zur Erzielung einer optimalen Oberfläche.
Zwischenschliff der gespachtelten Flächen mit einer geeigneten Einscheibenmaschine, danach gründliches Reinigen mit einem geeigneten Industriestaubsauger.
Inkl. aller erforderlichen weiteren Arbeitschritte evtl. Herstellerabhängig zur Herstellung eines zum Verlegen des Oberbodens fertigen Untergrundes.
Menge: 1665,000 m²

**01.02.6 Randstreifen**
Randdämmstreifen des Estrichs abschneiden, aus dem
Gebäude schaffen und fachgerecht entsorgen
Menge: 965,000 lfm

**01.02.7 Rissebehandlung**
Rissebehandlung der Estrichbeläge
mit aufschneiden der Estrichfugen verdübeln
mit Stahlstiften und  verschließen mit Epoxidharz,
sowie absanden der behandelten Bereiche.
Menge: 50,000 m

**01.02.8 Übergangsschienen V2A bis 100 cm**
Übergangsschienen bei Belagswechsel und Dehnfugen
passend zuschneiden auf Estrichoberfläche verlegen und
befestigen
inkl. exaktes Anarbeiten der jeweiligen Beläge inkl. aller Aufbauschichten, sichtbar bleibend ohne elastische Verfugung
Material Edelstahl V2A
Einzellänge 80 - 100 cm.

Verfugung zwischen Schiene und anderem bauseits ausgeführten Belag in gesonderter Position.
Menge: 5,000 St

**01.02.9 Übergangsschienen V2A ab 100 cm**
Übergangsschienen bei Belagswechsel und Dehnfugen
passend zuschneiden auf Estrichoberfläche verlegen und
befestigen
inkl. exaktes Anarbeiten der jeweiligen Beläge inkl. aller Aufbauschichten, sichtbar bleibend ohne elastische Verfugung
Material Edelstahl V2A.
Einzellänge größer 100 cm nach Bedarf im Zuschnitt,
einschl. Verschnitt, bis 500 cm ohne Stoß

Verfugung zwischen Schiene und anderem bauseits ausgeführten Belag in gesonderter Position.
Menge: 20,000 m

**01.02.10 Bewegungsfugenprofil V2A**
Bewegungsfugenprofil unter Türen bei Absenkdichtungen
und sonstigen Fugen
Längen ab 1,01 m bis 18 m
passend zuschneiden auf Estrichoberfläche verlegen
und befestigen
mit seitlich angeordneten Metallprofilen aus Edelstahl
mit trapezförmig gelochten Befestigungsschenkeln und
einer 6 mm breiten Bewegungszone
aus thermoplastischem Elastomer
inkl. exaktes Anarbeiten der Beläge an beiden Seiten inkl. aller Aufbauschichten, sichtbar bleibend
Material Edelstahl V2A
Menge: 90,000 m

**01.02.11 Übergangsschienen V2A Flachstahlstahlprofil bis ca. 1,20**
Übergangsschienen bei Belagswechsel
im Bereich der Brandschutztüren
als Flachstahlprofil
Einzellängen bis ca. 1,20 m
Querschnitt
Breite 40 mm
Dicke mind. 4 mm
passend zuschneiden auf Estrichoberfläche verlegen und
befestigen
Material Edelstahl V2A.
Menge: 2,000 St

**01.02.12 Übergangsschienen V2A Flachstahlstahlprofil bis ca. 2,26**
Übergangsschienen bei Belagswechsel
im Bereich der Brandschutztüren
als Flachstahlprofil
Einzellängen bis ca. 2,26 m
Querschnitt
Breite 40 mm
Dicke mind. 4 mm
passend zuschneiden auf Estrichoberfläche verlegen und
befestigen
Material Edelstahl V2A.
Menge: 10,000 St

**01.02.13 Elastischer Fugenverschluß**
Fugenverschluß
mit elastischer Fugendichtungsmasse
auf Silikonbasis,
Fugengrösse ca. 5 / 5 mm,
transparent bzw. im Farbton zu den Belägen passend,
Haftflächen gründlich reinigen von
Staub, Mörtelteilen, Anstrichresten etc.
soweit erforderlich Fugenränder mit
Klebeband markieren, tiefere Fugen mit
Füllmaterial ausstopfen, bei saugendem
Untergrund vorstreichen mit Grundierung.
Fugendichtungsmasse luft- und blasenfrei
einspritzen, abglätten, Klebeband abziehen
Anschlußfugen zwischen Wand und Belag,
zu Wandecken, Zargen etc.

Ausführung nur auf ausdrücklich Anordnung der Bauleitung.
Menge: 300,000 m

#### Titel 01.03 Teppich und Kautschuk

**01.03.1 Textiler Bodenbelag Kugelgarn**
Textiler Bodenbelag aus Kugelgarn liefern und verlegen

Nutzschicht
bindemittelfrei, ohne Fluorcarbonverbindungen
50% Polypropylen
50% Polyamid völlig rapport- und richtungsfrei
nach DIN EN 1307, Abschnitt 3.6
Polvliesbelag Typ 3 mit Nutzschicht aus Faserkugeln
Träger vollsynthetisch
Rückenbeschichtung latexiert, ohne Schwerrückenbeschichtung
Gesamtgewicht ca. 2.800 g/m2  nach ISO 8543
Gesamtdicke ca. 5.7 mm nach ISO 1765
Polrohdichte 0.25 g/cm3  ISO 8543
Lieferform Rollen 205 cm
Trittschallverbesserungsmass ca. 20 dB nach ISO 140-8
Wärmedurchlasswiderstand ca. 0.080 m2 . K/W fussbodenheizungs- und stuhlrollengeeignet
(ständige Nutzung)  nach ISO 8302
Brandklasse Bfl – s1, toxfreie Löschschicht  nach DIN 13501-1
Elektrostatisches Verhalten antistatisch <2.0 kV nach ISO 6356 Verlegung auf rutschhemmende Fixierung
Bahnen gestürzt verlegen.
Beanspruchungsklasse 33 nach DIN EN 1307, Abschnitt 3.6 Polvliesbelag Typ 3 mit Nutzschicht aus Faserkugeln
Komfortklasse LC 2 nach DIN EN 1307, Abschnitt 3.6 Polvliesbelag Typ 3 mit Nutzschicht aus Faserkugeln
Fabromont Creation

Farbton nach Wahl de AG aus Standardkollektion
Verlegung auf vollflächig gespachteltem Untergrund mit
geeignetem Kleber

Untergrund:
zuvor beschriebene vollflächige Spachtelung auf Zementestrich

Einbauort:
Erdgeschoss und  1. Obergeschoss
z.B. Fabrikat Fabromont Creation

'.............................'

angebotenes Fabrikat und Typ
Menge: 1070,000 m²

**01.03.2 Sockelleisten Teppich geschnitten 75 mm**
Liefern von Sockelleisten aus Teppichboden wie zuvor beschrieben, Breite 75 mm,
geschnitten und umlaufend an Wände und
Einbauteile mit Kontaktkleber
befestigen.
Untergund Gipskartonständerwände, Betonwände, Betonstützen, Massivwände, Holzverkleidungen
Menge: 630,000 m

**01.03.3 Sockelleisten Teppich geschnitten 40 mm**
Liefern von Sockelleisten aus Teppichboden wie zuvor beschrieben,
jedoch Breite 40 mm,
Untergund lackierte Metallprofile der Glasfassaden
Menge: 25,000 m

**01.03.4 Anarbeiten und Belegen Elektranten**
Anarbeiten des Bodenbelags an runde Elektranten,
Durchmesser 200 - 400 mm und Belegen der zugehörigen
Elektranten-Deckel mit Bodenbelag
Menge: 60,000 St

**01.03.5 Anarbeiten und Belegen Revisionsöffnungen**
Anarbeiten des Bodenbelags an rechteckige
Revisionsöffnungen,
Abmessungen bis 750 /750 mm
und Belegen des Deckels mit Bodenbelag
Menge: 16,000 St

**01.03.6 Anarbeiten gerade Einbauteile**
Anarbeiten des Bodenbelags an Fenstertüren, geflieste Flächen, Betonwände, Flachstahlwangen etc. o.ä
in Bereichen die ohne Sockel ausgeführt werden
bestehend aus

- Randdämmstreifen des Estrichs abschneiden
- Verfüllen der Fuge zwischen Estrich und begrenzendem Bauteil mit Spritzkork
- Sauberes Anarbeiten des Bodenbelags

Der Übergang ist sauber herzustellen, da der Anschluss sichtbar bleibt.

Ausführung nach Angabe der Bauleitung.
Menge: 125,000 m

**01.03.7 Anarbeiten runde Stützen**
Anarbeiten des Bodenbelags
an runde Stahlbeton-Stützen
Durchmesser ca. 25 bis 30 cm .
Ausführung ohne Sockel
bestehend aus

- Randdämmstreifen des Estrichs abschneiden
- Verfüllen der Fuge zwischen Estrich und Stütze mit Spritzkork
- Sauberes Anarbeiten des Bodenbelags

Die Rundung ist sauber herzustellen, da der Anschluss sichtbar bleibt.

Ausführung nach Angabe der Bauleitung.
Menge: 45,000 St

**01.03.8 Teppichsockel ergänzen**
Teppichsockel der zuvor beschriebenen Position
nach Einbau der Türzargen, Abschluss
von Schreiner arbeiten etc. ergänzen
Abrechnung nach Stück / Anschluss als Zulage zu vorbeschriebenen Sockel
Menge: 135,000 St

**01.03.9 Liefern von textilem Bodenbelag**
Liefern von textilem Bodenbelag
wie zuvor angeboten
ohne Verlegung
als Reservematriall für den Bauherrn
Menge: 30,000 m²

#### Titel 01.04 Kautschuk

**01.04.1 Oberbelag aus Kautschuk**
Liefern und Verlegen von beschichtungs- und lackfreiem Bodenbelag aus Kautschuk.

Um eine wirtschaftliche Reinigung während der gesamten Nutzungsdauer sicherzustellen, muss der Belag dauerhaft ohne Oberflächenbeschichtung zu unterhalten sein. Dazu muss die Belagsoberfläche werksseitig dicht und geschlossen sowie zusätzlich nachvernetzt sein.

Der Belag muss den Anforderungen der EN 1817 entsprechen.

Der Belag muss nachweislich die Anforderungen des „AgBB-Bewertungsschemas“, des Blauen Engels (RAL(DE)-UZ 120) oder gleichwertig und der finnischen Emissionsklassifizierung M1 oder gleichwertig erfüllen. Diese Spezifikationen sichern optimale Gesundheitseigenschaften bei minimalen Emissionen zu.

Die nachstehenden technischen Anforderungen sind nach Aufforderung zu belegen.

- Brandverhalten nach EN 13 501-1: Bfl-s1, verklebt auf mineralischem Untergrund.
- Brandtoxikologisch unbedenklich nach DIN 53 436 oder gleichwertig.
- Halogenfrei.
- Bei Einwirkung glimmender Tabakwaren nach EN 1399: keine Verbrennung der Oberfläche.
- Elektrostatisches Verhalten beim Begehen nach EN 1815: antistatisch, Aufladung < 2 kV.
- Abrieb nach ISO 4649, mittlerer Volumenverlust bei 5 N Belastung: ca.
150 mm³.
- Rutschsicherheitseinstufung nach DIN 51 130 (BGR 181): R9, ohne zusätzliche Beschichtung.
- Für Fußbodenheizung geeignet.
- Noraplan Signa

Der Bodenbelag ist unverfugt zu verlegen.

2,0 mm dick, einschichtig.
Trittschallverbesserungsmaß nach ISO 10 140-3: 6 dB.

Ebene, matte Oberfläche ohne Strukturierung.
Unterseite: glatt, geschliffen.

Kautschukbelag mit changierend marmorierten Farbgranulaten, die mit geringstem Kontrast auf den Grundton abgestimmt sind. Zusätzliche Einstreuung von drei Granulatfarben mit deutlichem Kontrast zum Grundton.

Farbe nach Wahl aus dem Standardprogramm.

Einbauort: Chemie- und Biologieräume im 1.OG

Bahnen: ~ 1,22 m x 15 m

'.............................'

angebotenes Fabrikat und Typ

Vollflächig kleben mit lösemittelfreiem und emissionsarmem den einschlägigen Vorschriften entsprechenden Dispersionsklebstoff
kompatibel mit dem vom AN gewählten Systemaufbau (Grundierung, Spachtelungen, Kleber etc.).

'.............................'

angebotenes Fabrikat und Typ
Menge: 590,000 m²

**01.04.2 Sockelleisten aus Kautschukbelag**
Sockelausbildung mit mit zuvor beschrieben  Bodenbelagsstreifen
Sockel aus vorgenanntem Bodenbelag herstellen und anbringen, inkl. Ausführung von Innen- und Außenecken
Anfertigung aus Belagstreifen mit einer Breite
von ca. 75 mm
Trockenklebeband gemäß Verlegeempfehlung des Herstellers
Untergund Gipskartonständerwände, Betonwände, Massivwände verputzt
Nähte zum Bodenbelag  inkl. aller Innen- und Außenecken mit systemkompatibler Fugenmasse gemäß Verlegeempfehlung des Herstellers verfugen.
Menge: 300,000 m

**01.04.3 Anarbeiten und Belegen Elektranten**
Anarbeiten des Bodenbelags an runde Elektranten,
Durchmesser 215 - 306 mm und Belegen der zugehörigen
Elektranten-Deckel mit Bodenbelag
Menge: 8,000 St

**01.04.4 Anarbeiten und Belegen Revisionsöffnungen**
Anarbeiten des Bodenbelags an rechteckige
Revisionsöffnungen,
Abmessungen bis 750 /750 mm
und Belegen des Deckels mit Bodenbelag
Menge: 8,000 St

**01.04.5 Anarbeiten gerade Einbauteile**
Anarbeiten des Bodenbelags an Fenstertüren, geflieste Flächen, Betonwände, Flachstahlwangen etc. o.ä
in Bereichen die ohne Sockel ausgeführt werden
bestehend aus

- Randdämmstreifen des Estrichs abschneiden
- Verfüllen der Fuge zwischen Estrich und begrenzendem Bauteil mit Spritzkork
- Sauberes Anarbeiten des Bodenbelags

Der Übergang ist sauber herzustellen, da der Anschluss sichtbar bleibt.

Ausführung nach Angabe der Bauleitung.
Menge: 25,000 m

**01.04.6 Anarbeiten runde Stützen**
Anarbeiten des Bodenbelags
an runde Stahlbeton-Stützen
Durchmesser ca. 25 bis 30 cm .
Ausführung ohne Sockel
bestehend aus

- Randdämmstreifen des Estrichs abschneiden
- Verfüllen der Fuge zwischen Estrich und Stütze mit Spritzkork
- Sauberes Anarbeiten des Bodenbelags

Die Rundung ist sauber herzustellen, da der Anschluss sichtbar bleibt.

Ausführung nach Angabe der Bauleitung.
Menge: 15,000 St

**01.04.7 Kauschtuksockel ergänzen**
Kauschtuksockel der zuvor beschriebenen Position
nach Einbau der Türzargen, Abschluss
von Schreinerarbeiten etc. ergänzen
Abrechnung nach Stück / Anschluss als Zulage zu vorbeschriebenen Sockel
Menge: 80,000 St

**01.04.8 Liefern von Kautschuk**
Liefern von Kautschuk
wie zuvor angeboten
ohne Verlegung
als Reservematriall für den Bauherrn
Menge: 30,000 m²

#### Titel 01.05 Kautschuk ableitfähig

**01.05.1 Oberbelag Kautschuk ableitfähig**
Liefern und Verlegen mit Kupferbändern (Breite: 10,0 mm, Stärke: 0,08 mm) nach Empfehlung des Belagsherstellers zur Vorbereitung der elektrostatisch ableitfähigen Verlegung,
einschl. liefern und verlegen von Kupferbandfahnen nach Erfordernis und Herstellervorschrift.
Der Anschluss der Kupferbänder an den Potentialausgleich erfolgt bauseits durch die zuständige Elektrofirma.

Liefern und Verlegen von beschichtungs- und lackfreiem
elektrostatisch ableitendem Bodenbelag aus Kautschuk.

Um eine wirtschaftliche Reinigung während der gesamten Nutzungsdauer sicherzustellen, muss der Belag dauerhaft ohne Oberflächenbeschichtung zu unterhalten sein.
Dazu muss die Belagsoberfläche werkseitig dicht und geschlossen sowie zusätzlich nachvernetzt sein.

Der Belag muss den Anforderungen der EN 1817 entsprechen.

Die nachstehenden technischen Anforderungen sind nach Aufforderung zu belegen:

Brandverhalten Bfl -s1 nach EN 13501-1
Brandtoxikologisch unbedenklich gemäß DIN 53 436
oder gleichwertig.
Frei von chlorhaltigen Polymeren und potenziell allergieauslösenden Duftstoffen
Elektrostatisches Verhalten beim Begehen nach EN 1815
= antistatisch, Aufladung < 2 kV.
Abrieb nach ISO 4649, mittlerer Volumenverlust bei
5 N Belastung: 130 mm³
Rutschsicherheitseinstufung nach EN 16165: R9
Für Fußbodenheizung nach EN 1264-2 bis
max. 35 °C geeignet
Weitgehend beständig gegen Öle und Fette
Materialstärke: 3,0 mm dick
Trittschallverbesserungsmaß nach ISO 10140-3: 8 dB
Erdableitwiderstand nach EN 1081:
10 hoch 6 - 9 x 10 hoch 7 Ohm
Widerstand zu EPA Erde bzw. gegen Schutzerde nach ESD STM 7.1 und IEC 61340-4-1: 10 hoch 6 - 9 x 10 hoch 7 Ohm (im verlegten Zustand bei Umgebungsbedingungen von 23°C (± 2°C) und ≥ 25% r. F.)

Erdableitwiderstand bzw. Widerstand zu EPA Erde nach ESD STM 97.1 und IEC 61340-4-5: ≤ 3,5 x 10 hoch 7 Ohm (für das System Fußboden / leitfähiges Schuhwerk (R < 5 x 10 hoch 6 Ohm) im verlegten Zustand bei Umgebungsbedingungen von 23°C (± 2°C) und ≥ 25% r. F.)
Aufladungsspannung nach ESD STM 97.2 und IEC 61340-4-5: < 10 V (getestet mit definiertem ESD-Schuhwerk bei Umgebungsbedingungen von 23°C und 12% r. F.)
Isolationswiderstand für den Personenschutz nach VDE 0100 / Teil 600: ≥ 1 x 10 hoch 5 Ohm

Fußböden von elektrischen Betriebsräumen müssen einen ableitfähigen Boden aufweisen.
Der folgende Ableitwiderstand des Fußbodens muss eingehalten werden:
Batteriespannung <= 500V:  50kOhm <= R <= 10 MOhm
Batteriespannung  > 500V:  100kOhm <= R <= 10 MOhm

Design:
Ebene, matte Oberfläche ohne Strukturierung, Kautschukbelag mit changierend marmorierten Farbgranulaten, die mit geringstem Kontrast auf den Grundton abgestimmt sind.
Zusätzliche Einstreuung von drei Granulatfarben mit deutlichem Kontrast zum Grundton.
Farbe nach Wahl des AG aus dem Standardprogramm.
Der Bodenbelag ist verfugt zu verlegen.
Bahnen ~ 1,22 x 12 m

Vollflächig kleben mit lösemittelfreiem  emissionsarmem, faserarmiertem und leitfähigem Dispersionsklebstoff
nach Herstellerempfehlung.

einschl.
Fräsen und Ausfugen der Belagsnähte mit geeigneter dauerelastischer, silikonfreier 1-K Fugenmasse,
abgestimmt auf den oben genannten Bodenbelag,
nach Verarbeitungsempfehlung des Belagsherstellers.
Die Reinigungsfähigkeit im Fugenbereich muss durch eine 1-K Fugenmasse mit einer Shore Härte von 70-80 Shore A nach ISO 7619 und ohne eine zusätzliche Versiegelung gewährleistet sein.

'.............................'

angebotenes Fabrikat und Typ Bodenbelag

Ausführung in einer Kleinflächen im Erdgeschoss
Raum SiBel
Menge: 5,000 m²

**01.05.2 Sockelleisten aus Kautschukbelag, ableitfähig**
Sockelausbildung mit zuvor beschrieben ableitfähigen Bodenbelagsstreifen
Sockel aus vorgenanntem Bodenbelag herstellen und anbringen, inkl. Ausführung von Innen- und Außenecken
Anfertigung aus Belagstreifen mit einer Breite
von ca. 60 - 80 mm

Trockenklebeband gemäß Verlegeempfehlung des Herstellers
Untergund Gipskartonständerwände,

Nähte zum Bodenbelag  inkl. aller Innen- und Außenecken mit systemkompatibler Fugenmasse gemäß Verlegeempfehlung des Herstellers verfugen.
Menge: 10,000 m

**01.05.3 Anarbeiten runde Stützen**
Anarbeiten des Bodenbelags
an runde Stahlbeton-Stützen
Durchmesser ca. 25 bis 30 cm .
Ausführung ohne Sockel
bestehend aus

- Randdämmstreifen des Estrichs abschneiden
- Verfüllen der Fuge zwischen Estrich und Stütze mit Spritzkork
- Sauberes Anarbeiten des Bodenbelags

Die Rundung ist sauber herzustellen, da der Anschluss sichtbar bleibt.

Ausführung nach Angabe der Bauleitung.
Menge: 1,000 St

**01.05.4 Anarbeiten gerade Einbauteile**
Anarbeiten des Bodenbelags an Fenstertüren, geflieste Flächen, Betonwände, Flachstahlwangen etc. o.ä
in Bereichen die ohne Sockel ausgeführt werden
bestehend aus

- Randdämmstreifen des Estrichs abschneiden
- Verfüllen der Fuge zwischen Estrich und begrenzendem Bauteil mit Spritzkork
- Sauberes Anarbeiten des Bodenbelags

Der Übergang ist sauber herzustellen, da der Anschluss sichtbar bleibt.

Ausführung nach Angabe der Bauleitung.
Menge: 1,000 m

**01.05.5 Liefern von Kautschuk ableitfähig**
Liefern von oben beschriebenem
Oberbelag Kautschuk, ableitfähig,
als Reservematrial für den AG,
ohne Verlegung
Menge: 5,000 m²

#### Titel 01.06 Arbeiten nach Zeitaufwand

*Hinweis: Technische Vorschriften Stundenlohnarbeiten*
Technische Vorschriften Stundenlohnarbeiten

(1)  Der AG behält sich vor, den Abschnitt Stundenlohnarbeiten
nicht zu beauftragen.

(2)  Die Stundenverrechnungssätze sind unter Beachtung der preisrechtlichen Vorschriften zu ermitteln und aufgegliedert nachzuweisen. Sie gelten unabhängig von der Anzahl der abzurechnenden Stunden. Sie enthalten den tatsächlichen Lohn mit den Zuschlägen für Gemeinkosten, Sozialkassenbeiträgen, vermögenswirksamen Leistungen und dergleichen sowie Lohn- und Gehaltsnebenkosten. Zuschläge für Sonn- und Feiertagsarbeiten sind jedoch nicht einzurechnen.

(3)  Verfügt der Bieter über eine der unten aufgeführten Berufsgruppen nicht, so hat er die nächst höher qualifizierte einzusetzen.

(4)  Stundenlohnarbeiten dürfen nur nach vorheriger Beauftragung durch den Auftraggeber bzw. die bevollmächtigte Bauleitung ausgeführt und abgerechnet werden.

(5)  Stunden für Aufsichtspersonal bei Stundenlohnarbeiten werden nicht separat vergütet.

(6)  Bei den Verrechnungssätzen für sämtliche Geräte sind alle Zuschläge und Kosten für Betriebsstoffe, nicht jedoch Umsatzsteuer und Löhne für das Bedienungs- und Fahrpersonal einzurechnen, soweit nichts anderes angegeben ist. Die Abrechnung erfolgt nach tatsächlicher Einsatzzeit. Die Verrechnungssätze für alle Materialien verstehen sich frei Baustelle.

**01.06.1 Facharbeiter**
Menge: 10,000 h

**01.06.2 Fachwerker**
Menge: 30,000 h
